# energetische Sanierung Sporthalle Hellweg Grundsch
Angebotsaufforderung (GAEB DA XML 3.3, DA83)
Projekt: 7577015
Währung: EUR
Erstellt mit: GXML Toolbox V3.3 R20220330, ORCA AVA 26 26.00.04, 10.03.2026

## Angaben zur Ausführung
2.1. Arbeitsabschnitte
Der AN hat seine Leistungen laut Terminplan je nach Baufortschritt und Bautenstand abschnittsweise ohne
Mehrforderungen zu erbringen (siehe auch Baubeschreibung / -massnahmen).
ZTV §1.14 ist unbedingt zu beachten.

2.2 Besondere Erschwernisse
Die erforderlichen Mehraufwendungen durch besondere Erschwernisse durch die Lage oder Situation der Gebäude sind in die Einheitspreise einzukalkulieren.

2.3. Sicherheitsmaßnahmen
Absturzsicherungen und persönliche Schutzausrüstungen sind nach UVV einzuhalten. Alle gesetzlichen, berufsgenossenschaftlichen und unfallverhütenden Vorschriften sind einzuhalten. Anordnungen der Bauleitung zur Sicherheit auf der Baustelle sind unverzüglich Folge zu leisten.

2.4. Entsorgung, siehe auch Baubeschreibung
Die Entsorgung von Abfall nach DIN 18299 hat umgehend, spätestens täglich zum Abschluss der jeweiligen
Arbeiten, zu erfolgen.
Alternativ zum Abfahren ist das Entsorgen in geeignete, auf der Baustelle lagernde Abfalltransportbehälter
des Auftragnehmers zulässig. Es obliegt in diesem Fall dem jeweiligen Auftragnehmer selber dafür zu sorgen, dass keine Unbefugten Abfälle in diese Behälter füllen, auch wenn die Behälter in einem mit Bauzaun
eingezäuntem Bereich stehen.
Nach Beendigung der Arbeiten und bei Aufforderung durch die Bauleitung ist die Baustelle von allen durch den
Unternehmer verursachten Verschmutzungen zu reinigen. Die Abfälle sind fachgerecht zu entsorgen.
Wir weisen darauf hin, dass nach den Benutzungsordnungen der Abfallentsorgungsanlagen Abfälle nach Sorten
abzulagern sind. Bei Nichtbeachtung erfolgt die Reinigung auf Kosten des AN durch einen Dritten.
Bauabfälle sind laut aktuellsten Bestimmungen der Abfallbeseitigungsbehörde zu trennen und zu entsorgen.

2.6, 2.7 Mitbenutzung von Gerüsten und Einrichtungen
Werden Gerüste, Geräte und Einrichtungen anderer AN mitbenutzt, so sind diese auf Ordnungsmäßigkeit entsprechend UVV zu prüfen. Bedenken sind der Bauleitung und dem SiGe-Ko unverzüglich schriftlich mitzuteilen.
Beschädigungen der Gerüste, Geräte und Einrichtungen, die nachweislich vom AN verursacht wurden, werden auf Kosten des AN repariert, bzw. ersetzt.

Recycling-Materialien
Die Verwendung von wiederaufbereiteten Stoffen ist nicht vorgesehen. Sollten solche Stoffe zum Einsatz kommen, ist dies mit der Bauleitung abzustimmen und kann von dieser abgelehnt werden. Soweit im LV nichts weiter
bestimmt ist, hat der AN nur ungebrauchte, gütegesicherte und normgerechte Materialien erster Qualität anzubieten, zu liefern und einzubauen.
Von allen Werkstoffen sind, nach Veranlassung der Bauleitung, Muster und Proben vorzulegen.

2.11 Anforderungen an Produkte
Im vorliegenden Leistungsverzeichnis sind teilweise spezielle Produkt- bzw. Firmennamen ausgeschrieben.
Selbstverständlich steht es dem Anbieter frei, gleichwertige Produkte anzubieten. Zur Beurteilung der Produkte sind dann jedoch vom Anbieter bei Angebotsabgabe entsprechende schriftliche Aussagen (Produkt- und Materialbeschreibung) dem Angebot beizulegen. Der AG behält sich in diesen Fällen jedoch die kostenlose Übersendung der entsprechenden Muster vor Auftragserteilung bzw. vor Baubeginn vor. Der AN ist für die termingerechte Übersendung der entsprechenden Muster bzw. Proben selbst verantwortlich. Liegen dem Angebot keine v.g. Angaben bei, so ist der AN verpflichtet, die im Angebot genannten Materialien oder Produkte zu verwenden.
Materialien sind entsprechend der im Leistungsverzeichnis vorgegebenen Qualitäten und Anforderungen bzw.Sorten anzubieten.
Es dürfen keine gesundheitsschädlichen Materialien verwendet werden. Ein schriftlicher Unbedenklichkeitsnachweis ist auf Verlangen vorzulegen.

2.12 Eignungs- und Gütenachweise
Vom AN baubegleitend zu erbringende Nachweise, Dokumentationen und Ähnliches sind dem AG unverzüglich, spätestens jedoch binnen Wochenfrist ohne Aufforderung zu übergeben.

2.16 Leistungsumfang
Alle Leistungen umfassen die Lieferung, Montage, bzw. Herstellung und Einbau der beschriebenen Bauteile und Stoffe, einschließlich Abladen, Lagern und Transport auf der Baustelle bis zur fertigen Leistung, wenn nicht ausdrücklich im Text anderslautend angegeben. Dabei legt der Herstellungsvorgang und Ablauf bis zur fertigen Leistung die anerkannten Regeln der Technik und die Ausführungsbestimmungen der DIN-Normen zugrunde.

2.19 Teilabnahme
Wenn Teile der Leistung des AN vor Abnahme durch Dritte benutzt werden müssen, kann der AN eine Teilabnahme verlangen.

2.21 Abrechnung:
Die Abrechnung erfolgt laut VOB Teil C, Absatz 5: "Die Leistung ist aus den Zeichnungen zu ermitteln, soweit die ausgeführte Leistung diesen Zeichnungen entspricht. Sind solche Zeichnungen nicht vorhanden, ist die Leistung aufzumessen."
In diesem Fall hat der Unternehmer Aufmaßpläne vorzulegen.
Die in der Leistungsbeschreibung angegebenen Abmessungen /Rauminhalte sind ca. - Werte als Hilfe bei der Kalkulation

## Technische Vorbemerkungen
Die Abgabe des Angebots erfolgt ohne Kosten oder sonstige Verbindlichkeiten für den Auftraggeber.
Der Bieter hat das Leistungsverzeichnis vollständig auszufüllen. Nicht vollständig ausgefüllte Leistungsverzeichnisse können bei der Vergabe nicht berücksichtigt werden.
Pauschalangebote sind nicht zulässig!
Sämtliche Preise verstehen sich soweit im LV nicht anders angegeben - einschließlich aller notwendigen Nebenleistungen und aller Lieferungen von Materialien, um die Leistung ausführen zu können.
Die neuesten Richtlinien, Regeln, VOB, DIN-Vorschriften sowie die aktuelle GEG sind einzuhalten bzw. zu beachten.
Die jeweiligen Herstellervorschriften der im LV beschriebenen, bzw. angebotenen Materialien und Produkte sowie die dazugehörigen Technischen Merkblätter und Sicherheitsdatenblätter sind zu beachten.
Die Einzelpositionen verstehen sich inklusive Lieferung, Materialkosten und Einbau, soweit
nichts anderes beschrieben.

Ferner sind einzukalkulieren:
- Leistungen und Nebenleistungen die sich für eine Pos. zwangsläufig ergeben z.B. erford. zusätzliche Maßnahmen bei Gefahr, etc., falls nicht gesondert ausgeschrieben.
- Schützen vorhandener, sichtbarer Bauteile.
- Kontinuierliches Sauberhalten der Baustelle
Für Befestigungsmittel sind mindestens korrosionsgeschützte Werkstoffe zu verwenden. Für Befestigungsmittel, die der Witterung ausgesetzt sind, müssen korrosionsbeständige Werkstoffe verwendet werden.
Für Bauteile bzw. Gegenstände die vom rechten Winkel abweichen ( z.B. Schrägschnitte ) gibt es nur Zuschläge, wenn diese in den Positionen ausdrücklich erwähnt sind - ansonsten ist eine solche Zulage in die Pos. einzukalkulieren - oder vom AN ergänzend aufzuführen.
Maßkontrollen am Bau sind durchzuführen. Auf evtl. Differenzen oder planerische Abweichungen ist der Architekt sofort aufmerksam zu machen.
Massenänderungen und voraussichtliche Mehrkosten sind der Bauleitung umgehend vor Ausführung schriftlich per Mail  anzuzeigen.
Der Auftragnehmer hat arbeitstäglich Bautagesberichte führen mit folgenden Angaben
- Zahl der am Tag anwesenden Mitarbeiter ( Berufsbezeichnung und Namen z.B. Facharbeiter Müller ).
- am Tag ausgeführte Arbeiten
- am Tag eingebautes/verwendetes Material
- Angaben zum Terminplan
- Angaben zum Wetter ( z.B. Regen, Frost etc.)

Die Berichte sind der Bauleitung arbeitstäglich spätestens wöchentlich zu mailen.
Bei Nichteinhaltung werden strittige Punkte zu Gunsten des AG entschieden.
Stundenlohnarbeiten siehe besondere Hinweise am Ende der LVs.
Stundenlohnarbeiten sind im Vorfeld anzumelden, ansonsten erfolgt keine Vergütung.
Der Auftragnehmer hat die Durchführung seiner Arbeiten nach Terminplan so vorzunehmen, dass ein reibungsloser Ablauf der Arbeiten gewährleistet ist.
Abweichungen vom Terminplan sind der Bauleitung sofort schriftlich mitzuteilen.

Anmelden von Bedenken:
Der Auftragnehmer hat vor Beginn seiner Arbeiten zu prüfen, ob die vorgesehene Ausführung sich für die Durchführung seiner Leistung eignet.
In diesem Zuge ist auch die Eignung des Bestandes bzw. die Leistung der Vorgewerke zu prüfen.
Bedenken sind dem Auftragnehmer unverzüglich schriftlich mitzuteilen.
Der Auftragnehmer hat dafür Sorge zu tragen, dass während der Ausführung seiner Leistungen immer
mindestens ein fließend deutsch sprechender Mitarbeiter seiner Firma pro Gewerk auf der Baustelle anwesend ist.
Zu den auf der Baustelle vorzuhaltenden Ausführungsunterlagen zählt neben den Ausführungsplänen
auch eine Ausfertigung dieser Leistungsbeschreibung.
Die vom Auftragnehmer verwendeten Ausführungsunterlagen müssen den Freigabevermerk des Auftraggebers oder des Architekten tragen. Durch Übergabe neuer Unterlagen ungültig gewordene Unterlagen sind vom Auftragnehmer entsprechend zu kennzeichnen und aufzubewahren. Nicht freigegebene Unterlagen dürfen nicht verwendet werden.

## Vorbemerkungen Innentüren
Türelement:  Beanspruchungsklasse S nach DIN 1192
Holztür:
Türblatt:  Türdicke ca. 40 mm, Türgewicht ca. 50 kg
Kanten:  eckige Kanten, Acryl Lack
Oberfläche:  HPL, z.B. Resopal DE 90-60 grau
Prüfklima:  Prüfklima B
  Einlage Vollsparnplatte (VSP 1)
Absperrung:  Standardabsperrung
Fälzung:  stumpf einschlagend
Kantenausführung: Folienkante
Bänder:  2 eingebaute Bänder, Edelstahl
Schloss:  eingebaut, PZ-Schloss, Klasse 3,  65 mm
  Dorn, Stup Edelstahl
Zarge:  Stahlumfassungszage
Montageart:  für nachträglichen Einbau, zweiteilig.
  ALU Profil E 6 EV 1
  Blechdicke 1,5 mm mit 2 K Schaum Hohlraumfrei ausschäumen oder mit  Mineralwolle ausstopfen, ohne Bodeneinstand
  Spiegelbreite 35/50 mm, Maulweitenkante 10 mm
Kanten:  Futterkante und Bekleidung eckig
Oberfläche:  vorbereitet für nachträgliche Lackierung
Bänder/ Bandtaschen: 2 eingebaute Bandtaschen,
  Bandtaschen STV 83/56, Bandaufnahme
  VX, 3 D mit Abdeckplatte Edelstahl
Schliessblech:  Standard Schliessblech Edelstahl
Dichtungsebene: Zage mit 1 Dichtungsebene
Zagendichtung:  Dämpfungsprofil aus Hohlkammer- Dämpfungsprofil grau
  dreiseitig.

Angebotenes Fabrikat Türblatt....................................
(vom AN auszufüllen)

angebotenes Fabrikat Türzage...................................
(vom AN auszufüllen

angebotene Beschichtung..........................................
(vom AN auszufüllen)

In Einheitspreis sind Lieferung und Montage einschliesslich aller Nebenarbeiten enthalten

Die Zagen sind vorab während der Bauphase zu montieren,
die Tüblätter zu einem späteren zeitpunkt.
(separate Anfahrt ist mit einzurechnen)

## 12 Schreinerarbeiten

### Titel 01 Innentüren

**01.1 Türelement 1,01/2,135, MW 270 mm**
Türelement gem Vorbemerkung liefern und Einbauen

Türelement: 1,01/2,135
Einbauort: Dusche H, Umkleide H, Umkleide D
Maulweite:  ca. 270 mm
Menge: 5,000 St

**01.2 Türelement 1,01/2,135, MW 220 mm**
Türelement gem Vorbemerkung liefern und Einbauen

Türelement: 1,01/2,135
Einbauort: Dusche D
Maulweite:  ca. 220 mm
Menge: 1,000 St

**01.3 Türelement 1,01/2,135, MW 170 mm**
Türelement gem Vorbemerkung liefern und Einbauen

Türelement: 1,01/2,135
Einbauort: WC H, WC D, Saniraum
Maulweite:  ca. 170 mm
Menge: 3,000 St

**01.4 Türelement 0,76/2,135, MW 170 mm**
Türelement gem Vorbemerkung liefern und Einbauen

Türelement: 0,76/2,135
Einbauort: AR

Maulweite:  ca. 170 mm
Menge: 1,000 St

**01.5 Zulage Querriegel**
Zulage zur Position Innetürelemente für das EInarbeiten eines breiteren unteren Querriegels für die Möglichkeit der Türblatteinkürzung um bis zu 50 mm
Menge: 10,000 St

**01.6 Zulage Feuchtraumtür**
Zulage Nassraimtür
Prüfung und Klassifizierung
Nass- und Feuchtraumtüren nach dem deutschen Institut für Gütesicherung und Kennzeichnung (RAL) GZ 426
Türblattoberfläche Feuchtraum
HPL 1,2 mm
Folienkante
Beschlagsauswahl: Korrosionsgeschützte Schlösser, Bänder und Türgriffe sind dringend erforderlich

Einbauort: Duchraum H, Duschraum D

angebotenes Fabrikat......................
(vom AN auszufüllen)

angebote Beschichtung.......................
(vom AN auszufüllen)
Menge: 2,000 St

**01.7 Zulage Buchenanleimer**
Zulage Buchenanleimer für die Ausführung der Türblätter mit nachhobelbaren, verdeckten Buchenanleimern, massiv, dreiseitig, transparent lackiert
Menge: 8,000 St

**01.8 Türblatt kürzen**
Türblatt bei Bedarf kürzen bis 25 mm
Menge: 4,000 St

**01.9 Aufdruck**
Aufdruck zur Angabe des Raumtypes durch Großbuchstaben bis 10 Zeichen, Größe der Bushcstaben bis 25 cm

Schrift: UMKLEIDE H, UMKLEIDE D; SANITÄTSRAUM

Farbe: RAL 6011, Resedagrün

liefern und werksmäßig montieren
Menge: 3,000 St

**01.10 Zulage Aufdruck als Digitaldruck**
Zulage für den Aufdruck als Digitaldruck
Menge: 3,000 St

### Titel 02 Türdrücker

**02.1 Türdrücker Edelstahl**
Türdrücker Edelstahl
Benutzungskategorie: Klasse 3
Wechselgarnitur Edelstahl,
1 Paar Türgriffe mit Profilstift, lose
1 Paar Griffrosetten
1 Paar Schlüsselrosetten mit Kunststoffunterteil und Führungsnocken, nicht sichtbar
werksseitig verschraubt, mit 4 Senkschrauben, 4x 45
Für Einsteck PZ
Material Edelstahl
Schloss: für Profilzylinder
Drücker: rundes Material, Durchm. 18 mm, U- Form
Menge: 10,000 St

**02.2 Türdrücker Edelstahl Zulage WC Garnitur**
Zulage Türdrücker Edelstahl, WC Ausführung

Benutzungskategorie: Klasse 3
Frei-Besetzt einschl. Schloss
Menge: 2,000 St

**02.3 Kopie von Türdrücker Edelstahl Zulage WC Garnitur**
Zulage Türdrücker Edelstahl, WC Ausführung

Benutzungskategorie: Klasse 3
Frei-Besetzt einschl. Schloss
Menge: 2,000 St

### Titel 03 Sonstiges und Zubehör

**03.1 Obentürschließer**
Obentürschliesser oben liegend einflüglige Tür mit Gleitschiene.
Obentürschliesser geeignet für die Montage an Feuer- und Rauchschutztüren nach EN 1154 A, Größe 2-6
für einflügige Türen
von vorn einstellbarer Schliesskraft, Schließgeschwindigkeit, Öffnungsdämpfung und Endanschlag
mit optischer Grössenanzeige.
Montage bandseitig oder gegenbandseitig nach Angabe des Auftragnehmers
Wahlweise mit Montageplatte
Abmessungen/Anschraubmasse gemäß DIN EN 1154 Abdeckprofile Edelstahl mit T Stopp Gleitschiene mit integrierter Öffnungsbegrenzung.

Produkt hersteller..................................
(vom AN auszufüllen)

liefern und funktionsfähig in Türblätter beziehungsweise Türrahmen/Zagen der Vorpositionen einbauen
Menge: 4,000 St

**03.2 Wand/ Türpuffer**
Wand- Türpuffer zur Montage an Mauerwerk liefern und mit geeigneten Schrauben/ Dübel anbringen

Produkt.............................
(vom AN auszufüllen)

Hersteller.............................
(vom AN auszufüllen)
Menge: 3,000 St

**03.3 Fußleiste**
Liefern und Montierern einer Fußleiste
Buche massiv
ca. 60/15 mm
1 Stk. abgerundete Kante, Radius ca. 5 mm
1 Stk. angefaste Kante, ca. 3 Grad
transparent lackiert
sichtbar mit Edelstahlschrauben verschraubt,
Bohrlöcher gesenkt
in den Stößen sauber auf Gehrung geschnitten

Räume: Umkleide H, Umkleide D, Flur 1, Flur 2, Abstellraum
Menge: 60,000 m

**03.4 Fensterbank Umkleideräume 600 mm**
Liefern und Montieren von Fensterbänken

Material: Multiplex Birke 28 mm, Buche lasiert
HPL beschichtet, RAL 7047 telegrau
Breite: ca. 600 mm
einseitig gerundete Kanten, Radius ca. 5 mm
im Bereich des inneren Überstandes

Die Fensterbänke sind auf das vorhandene Mauerwerk mit Edelstahlsenkkopfschrauben sichtbar auf das Bestandsmauerwerk aufzuschrauben.

Ein evtuell notwendig werdender Ausgleich des Untergrundes bis 10 mm ist mit einzukalkulieren

Räume: Umkleide H, Umkleide D, Flur 2,
Menge: 9,000 m

**03.5 Fensterbank Sporthalle 200 mm**
Liefern und Montieren von Fensterbänken

Material: Multiplex Birke 28 mm, Buche lasiert
HPL beschichtet, RAL 7047 telegrau
Breite: ca. 200 mm
einseitig gerundete Kanten, Radius ca. 5 mm
im Bereich des inneren Überstandes

Die Fensterbänke sind auf das vorhandene Mauerwerk mit Edelstahlsenkkopfschrauben sichtbar auf das Bestandsmauerwerk aufzuschrauben.

Ein evtuell notwendig werdender Ausgleich des Untergrundes bis 10 mm ist mit einzukalkulieren

Arbeitshöhe ca. 3,00 m

Räume: Sporthalle
Menge: 53,000 m

**03.6 Fensterbank Sporthalle 600 mm**
Liefern und Montieren von Fensterbänken

Material: Multiplex Birke 28 mm, Buche lasiert
HPL beschichtet, RAL 7047 telegrau
Breite: ca. 200 mm
einseitig gerundete Kanten, Radius ca. 5 mm
im Bereich des inneren Überstandes

Die Fensterbänke sind auf das vorhandene Mauerwerk mit Edelstahlsenkkopfschrauben sichtbau auf das Bestandsmauerwerk aufzuschrauben.

Ein evtuell notwendig werdender Ausgleich des Untergrundes bis 10 mm ist mit einzukalkulieren

Arbeitshöhe ca. 3,00 m

Räume: Sporthalle
Menge: 4,000 m

**03.7 Abdeckleiste Sporthalle 100 mm**
Liefern und Montieren von Abdeckleiste 100 mm

Material: Multiplex Birke 28 mm, Buche lasiert
HPL beschichtet, RAL 7047 telegrau
Breite: ca. 100 mm
allseitig gefaste Kanten 3 mm

Die Abdeckleisten sind oberhalb der Stirnseitigen Giebelwände oberhalb der Prallwände auf das vorhandene Mauerwerk mit Edelstahlsenkkopfschrauben sichtbar anzuschrauben.

Arbeitshöhe ca. 3,00 m

Räume: Sporthalle
Menge: 37,000 m

### Titel 04 Stundenlohnarbeiten

**04.1 Stundenlohn Helfer**
Stunden Helfer für unvorhersehbare Arbeiten zum Nachweis auf besonderer Aufforderung der Bauleitung
Menge: 5,000 h

**04.2 Stundenlohn Facharbeiter**
Stunden Facharbeiter für unvorhersehbare Arbeiten zum Nachweis auf besonderer Aufforderung der Bauleitung
Menge: 5,000 h
